# Barras RiLine, Soportes aisladores 40mm - de Rittal

- Propiedad del archivo: CONSTRUNARIO
- Formato: FIEBDC-3/2012
- Programa: Construnario Versión 3.51
- Fecha de los precios: 05/03/2019
- Divisa: EUR

**SV3031000** u Barras RiLine, Soportes aisladores 40mm - de Rittal
RITTAL Barras RiLine, Soportes aisladores 40mm Permite realizar sistemas de barras colectoras con cualquier distancia entre centros, así como montajes de barras PE o PEN aisladas Material: Poliéster (resina UP) Código EAN: 4028177035270 Código eCl@ss 4.1: 27188101 Código eCl@ss 5.1: 27370302 Código eCl@ss 6.0: 27370302 Código eCl@ss 7.0: 27400613 Código eCl@ss 8.0: 23119201 Código ETIM 3.0: EC001166 Código ETIM 4.0: EC002357 Código ETIM 5.0: EC002357 Código ETIM 6.0: EC002357
