# Barras RiLine, Soporte barras 12x5-30x10mm 2 polos - de Rittal

- Propiedad del archivo: CONSTRUNARIO
- Formato: FIEBDC-3/2012
- Programa: Construnario Versión 3.51
- Fecha de los precios: 05/03/2019
- Divisa: EUR

**SV9340040** u Barras RiLine, Soporte barras 12x5-30x10mm 2 polos - de Rittal
RITTAL Barras RiLine, Soporte barras 12x5-30x10mm 2 polos Material: -Poliamida (PA 6.6) -Autoextinguible según UL 94-V0 Color: RAL 7035 Código EAN: 4028177565623 Código eCl@ss 4.1: 27188101 Código eCl@ss 5.1: 27370302 Código eCl@ss 6.0: 27370302 Código eCl@ss 7.0: 27400607 Código eCl@ss 8.0: 27400607 Código ETIM 3.0: EC001166 Código ETIM 4.0: EC001166 Código ETIM 5.0: EC001166 Código ETIM 6.0: EC001166
