# Barras RiLine, Soporte barras PLS 1600A 1 polos - de Rittal

- Propiedad del archivo: CONSTRUNARIO
- Formato: FIEBDC-3/2012
- Programa: Construnario Versión 3.51
- Fecha de los precios: 05/03/2019
- Divisa: EUR

**PL9342030** u Barras RiLine, Soporte barras PLS 1600A 1 polos - de Rittal
RITTAL Barras RiLine, Soporte barras PLS 1600 1 polos Material: -Poliamida (PA 6.6) -Autoextinguible según UL 94-V0 Color: RAL 7035 Unidad de envase: SV 9342.030 Incl. elevación para una disposición escalonada de las barras PLS. Atención: SV 9340.030/SV 9342.030 Los soportes de barras pueden ensamblarse para el montaje de sistemas multipolares con una distancia entre centros de 60mm Código EAN: 4028177614925 Código eCl@ss 4.1: 27188101 Código eCl@ss 5.1: 27370302 Código eCl@ss 6.0: 27370302 Código eCl@ss 7.0: 27400607 Código eCl@ss 8.0: 27400607 Código ETIM 3.0: EC001166 Código ETIM 4.0: EC001166 Código ETIM 5.0: EC001166 Código ETIM 6.0: EC001166
