# Barras RiLine Class, Portafusibles 61-400A sistemas barras 41x146 - de Rittal

- Propiedad del archivo: CONSTRUNARIO
- Formato: FIEBDC-3/2012
- Programa: Construnario Versión 3.51
- Fecha de los precios: 05/03/2019
- Divisa: EUR

**SV9345200** u Barras RiLine Class, Portafusibles 61-400A sistemas barras 41x146 - de Rittal
RITTAL Barras RiLine Class, Portafusibles 61-400A sistemas barras 41x146 Material: -Poliamida (PA 6) -Autoextinguible según UL 94-V0 -Vías de contacto: cobre electrolítico, plateado Color: -Chasis: RAL 7035 -Tapa: RAL 7035/7001 Aprobaciones: -UL 4248-1/UL 4248-8 -CSA C22.2 No. 4248.107/CSA C22.2 No. 4248.8-07 Código EAN: 4028177615663 Código eCl@ss 4.1: 27188101 Código eCl@ss 5.1: 27370302 Código eCl@ss 6.0: 27370302 Código eCl@ss 7.0: 27400613 Código eCl@ss 8.0: 27400613 Código ETIM 3.0: EC001166 Código ETIM 4.0: EC001900 Código ETIM 5.0: EC001900 Código ETIM 6.0: EC001900
