# Regletas bajo carga para fusibles NH tamaño 1/2/3 - de Rittal

- Propiedad del archivo: CONSTRUNARIO
- Formato: FIEBDC-3/2012
- Programa: Construnario Versión 3.51
- Fecha de los precios: 25/04/2012
- Divisa: EUR

| Código | Descripción |
|---|---|
| C1004RIT-201214 | Regletas bajo carga para fusibles NH tamaño 1/2/3 - de Rittal |
