# Barras RiLineNH, Regletas bajo carga fusibles NH 00 50x400 conexión hasta 95 distancia 100mm - de Rittal

- Propiedad del archivo: CONSTRUNARIO
- Formato: FIEBDC-3/2012
- Programa: Construnario Versión 3.51
- Fecha de los precios: 05/03/2019
- Divisa: EUR

**SV9346030** u Barras RiLineNH, Regletas bajo carga fusibles NH 00 50x400 conexión hasta 95 distancia 100mm - de Rittal
RITTAL Barras RiLineNH, Regletas bajo carga fusibles NH 00 50x400 conexión hasta 95 distancia 100mm Material: -Poliamida, reforzado con fibra de vidrio -Autoextinguible según UL 94-V0 -Vías de contacto: cobre duro plateado Color: -Chasis: RAL 7035 -Tapa: RAL 7001 -Asa: RAL 7016 Base del ensayo: -IEC/DIN EN 60 947-3 -DIN EN 60 269-2 (fusibles) Adicionalmente se precisa: -Adaptador de barrasa -Borne de barras Accesorios: -Microinterruptor -Pieza de unión con brida -Pieza prismática de conexión con brida -Ángulo soporte -Cubierta para la zona de conexión -Tuercas deslizantes M8 para montaje sobre sistemas de barras Código EAN: 4028177628779 Código eCl@ss 4.1: 27188101 Código eCl@ss 5.1: 27370302 Código eCl@ss 6.0: 27370302 Código eCl@ss 7.0: 27371402 Código eCl@ss 8.0: 27371402 Código ETIM 3.0: EC001166 Código ETIM 4.0: EC001046 Código ETIM 5.0: EC001046 Código ETIM 6.0: EC001046
