# Seccionador bajo carga fusibles NH 000 53x213 arriba - de Rittal

- Propiedad del archivo: CONSTRUNARIO
- Formato: FIEBDC-3/2012
- Programa: Construnario Versión 3.51
- Fecha de los precios: 05/03/2019
- Divisa: EUR

**SV3431020** u Seccionador bajo carga fusibles NH 000 53x213 arriba - de Rittal
RITTAL Barras RiLineNH, Seccionador bajo carga fusibles NH 000 53x213 arriba Material: -Poliamida, reforzado con fibra de vidrio -Autoextinguible según UL 94-V0 -Vías de contacto: cobre duro plateado Color: -Chasis: RAL 7035 -Tapa: RAL 7001 Base del ensayo: -IEC/DIN EN 60 947-3 -DIN EN 60 269-2 (fusibles) Código EAN: 4028177628724 Código eCl@ss 4.1: 27188101 Código eCl@ss 5.1: 27370302 Código eCl@ss 6.0: 27370302 Código eCl@ss 7.0: 27371401 Código eCl@ss 8.0: 27371401 Código ETIM 3.0: EC001166 Código ETIM 4.0: EC001040 Código ETIM 5.0: EC001040 Código ETIM 6.0: EC001040
