# Seccionador bajo carga fusibles (3 polos) 89x141, 5 - de Rittal

- Propiedad del archivo: CONSTRUNARIO
- Formato: FIEBDC-3/2012
- Programa: Construnario Versión 3.51
- Fecha de los precios: 05/03/2019
- Divisa: EUR

**SV3431000** u Seccionador bajo carga fusibles (3 polos) 89x141, 5 - de Rittal
RITTAL Barras PLS-Mini (40mm), Seccionador bajo carga fusibles (3 polos) 89x141,5 Material: -Poliamida, reforzado con fibra de vidrio -Autoextinguible según UL 94-VO -Vías de contacto: cobre duro plateado Color: RAL 7035 Base del ensayo: -IEC/DIN EN 60 947-3 -DIN EN 60 269-2 (fusibles) Adicionalmente se precisa: Adaptador de barras PLS Mini (3 polos) Accesorios: Microinterruptor Código EAN: 4028177042391 Código eCl@ss 4.1: 27188101 Código eCl@ss 5.1: 27370302 Código eCl@ss 6.0: 27370302 Código eCl@ss 7.0: 27371401 Código eCl@ss 8.0: 27371401 Código ETIM 3.0: EC001166 Código ETIM 4.0: EC001040 Código ETIM 5.0: EC001040 Código ETIM 6.0: EC001040
