# Barras RiLine60 Adaptador OM 32A marco 45x170 2 carriles - de Rittal

- Propiedad del archivo: CONSTRUNARIO
- Formato: FIEBDC-3/2012
- Programa: Construnario Versión 3.51
- Fecha de los precios: 05/03/2019
- Divisa: EUR

**SV9340380** u Barras RiLine60 Adaptador OM 32A marco 45x170 2 carriles - de Rittal
RITTAL Barras RiLine60 Adaptador OM 32A marco 45x170 2 carriles Material: -Poliamida (PA 6.6) -Autoextinguible según UL 94-V0 Color: Chasis: RAL 7035 Atención: -Lista de los aparatos de distribución disponibles en el mercado con la correspondiente asignación de adaptador -Los datos técnicos indicados en la tabla pueden variar en aplicaciones UL. Ejecución carriles soporte: -TS XXC con protección antideslizamientos -TS XXD sin protección antideslizamientos -TS XXD-V sin protección antideslizamientos, deslizable sobre marco soporte -TS XXE con protección antideslizamientos, ejecución reforzada Código EAN: 4028177555440 Código eCl@ss 4.1: 27188101 Código eCl@ss 5.1: 27370302 Código eCl@ss 6.0: 27370302 Código eCl@ss 7.0: 27370304 Código eCl@ss 8.0: 27370304 Código ETIM 3.0: EC001166 Código ETIM 4.0: EC001531 Código ETIM 5.0: EC001531 Código ETIM 6.0: EC001531
