# Barras RiLine60 800A, Sistema de pletinas barras 12x5/10, 15x5-25x10, 30x5, 30x10 con fijación exterior - de Rittal

- Propiedad del archivo: CONSTRUNARIO
- Formato: FIEBDC-3/2012
- Programa: Construnario Versión 3.51
- Fecha de los precios: 05/03/2019
- Divisa: EUR

**SV9340004** u Barras RiLine60 800A, Sistema de pletinas barras 12x5/10, 15x5-25x10, 30x5, 30x10 con fijación exterior - de Rittal
RITTAL Barras RiLine60 800A, Sistema de pletinas barras 12x5/10,15x5-25x10,30x5,30x10 con fijación exterior Material: -Poliamida (PA 6.6) -Autoextinguible según UL 94-VO Color: RAL 7035 Atención: Para aplicaciones UL es necesario incorporar la bandeja de base Adicionalmente se precisa: Pieza de distanciamiento para el uso de barras 12x5/10mm Código EAN: 4028177536715 Código eCl@ss 4.1: 27188101 Código eCl@ss 5.1: 27370302 Código eCl@ss 6.0: 27370302 Código eCl@ss 7.0: 27400607 Código eCl@ss 8.0: 27400607 Código ETIM 3.0: EC001166 Código ETIM 4.0: EC001166 Código ETIM 5.0: EC001166 Código ETIM 6.0: EC001166
