# Barras PLS-Mini (40mm), Base portafusibles (3 polos) 38x160 - de Rittal

- Propiedad del archivo: CONSTRUNARIO
- Formato: FIEBDC-3/2012
- Programa: Construnario Versión 3.51
- Fecha de los precios: 05/03/2019
- Divisa: EUR

**PL9630000** u Barras PLS-Mini (40mm), Base portafusibles (3 polos) 38x160 - de Rittal
RITTAL Barras PLS-Mini (40mm), Base portafusibles (3 polos) 38x160 Material: -Poliamida (PA 6.6) -Autoextinguible según UL 94-VO Color: -Chasis: RAL 9011 -Cubierta: RAL 7035 Accesorios: Tiras de rotulación Código EAN: 4028177149908 Código eCl@ss 4.1: 27188101 Código eCl@ss 5.1: 27370302 Código eCl@ss 6.0: 27370302 Código eCl@ss 7.0: 27400613 Código eCl@ss 8.0: 27142120 Código ETIM 3.0: EC001166 Código ETIM 4.0: EC001644 Código ETIM 5.0: EC001644 Código ETIM 6.0: EC001644
