# Barras PLS-Mini (40mm), Protección bandeja base 700mm - de Rittal

- Propiedad del archivo: CONSTRUNARIO
- Formato: FIEBDC-3/2012
- Programa: Construnario Versión 3.51
- Fecha de los precios: 05/03/2019
- Divisa: EUR

**PL9606000** u Barras PLS-Mini (40mm), Protección bandeja base 700mm - de Rittal
RITTAL Barras PLS-Mini (40mm), Protección bandeja base 700mm Material: -PVC duro modificado al calor -Autoextinguible según UL 94-V0 Color: RAL 7035 Código EAN: 4028177140622 Código eCl@ss 4.1: 27188101 Código eCl@ss 5.1: 27370302 Código eCl@ss 6.0: 27370302 Código eCl@ss 7.0: 27142414 Código eCl@ss 8.0: 27379201 Código ETIM 3.0: EC001166 Código ETIM 4.0: EC002498 Código ETIM 5.0: EC002498 Código ETIM 6.0: EC002498
