# Barras PLS-Mini (40mm), Barras especiales E.Cu 500mm - de Rittal

- Propiedad del archivo: CONSTRUNARIO
- Formato: FIEBDC-3/2012
- Programa: Construnario Versión 3.51
- Fecha de los precios: 05/03/2019
- Divisa: EUR

**PL9601000** u Barras PLS-Mini (40mm), Barras especiales E.Cu 500mm - de Rittal
RITTAL Barras PLS-Mini (40mm), Barras especiales E.Cu 500mm Código EAN: 4028177140523 Código eCl@ss 4.1: 27188101 Código eCl@ss 5.1: 27370301 Código eCl@ss 6.0: 27370301 Código eCl@ss 7.0: 27370303 Código eCl@ss 8.0: 27370303 Código ETIM 3.0: EC001166 Código ETIM 4.0: EC001522 Código ETIM 5.0: EC001522 Código ETIM 6.0: EC001522
