# Armarios básicos CS New Basic una puerta 600x1200x500 - de Rittal

- Propiedad del archivo: CONSTRUNARIO
- Formato: FIEBDC-3/2012
- Programa: Construnario Versión 3.51
- Fecha de los precios: 05/03/2019
- Divisa: EUR

**OB9783530** u Armarios básicos CS New Basic una puerta 600x1200x500 - de Rittal
RITTAL Armarios básicos CS New Basic una puerta 600x1200x500 Unidad de envase: Armarios para exteriores con zócalo de transporte de 100 mm y tejadillo prolongado por los cuatro costados. La imagen muestra un ejemplo de montaje, no se corresponde con la unidad de envase. Material: Aluminio AlMg3 Superficie: -Texturizada -Poliéster resistente a rayos UV Color: RAL 7035 Grado de protección: IP 55 según EN 60 529, en combinación con las entradas de cables de los accesorios, cumple NEMA 3R. Unidad de envase: Armarios para exteriores de pared simple completamente premontados: -Armario básico con suelo abierto -Troquelado del sistema en retícula de 25 mm en techo, suelo, en la parte frontal y en la profundidad del armario -Puerta(s) frontal(es) con retentor de puerta, empuñadura giratoria y cilindro medio, cierre BJ20027 -Zócalo de transporte con pantallas atornilladas delante y detrás -El armario de 1200 mm de anchura dispone de dos campos de montaje de 600 mm de anchura -Tejadillo Atención: En montajes con placas de montaje parciales o montaje parcial de 19? se precisan carriles de montaje en la altura del armario Código EAN: 4028177569133 Código eCl@ss 4.1: 27180101 Código eCl@ss 5.1: 27180302 Código eCl@ss 6.0: 27180302 Código eCl@ss 7.0: 27180101 Código eCl@ss 8.0: 27180101 Código ETIM 3.0: EC000058 Código ETIM 4.0: EC000058 Código ETIM 5.0: EC002499 Código ETIM 6.0: EC000261
