# Sistema de ensamblaje TS8 EMC Laterales - de Rittal

- Propiedad del archivo: CONSTRUNARIO
- Formato: FIEBDC-3/2012
- Programa: Construnario Versión 3.51
- Fecha de los precios: 05/03/2019
- Divisa: EUR

**TS8106750** u Sistema de ensamblaje TS8 EMC Laterales - de Rittal
RITTAL Sistema de ensamblaje TS8 EMC Laterales Material: -Puerta: chapa de acero con recubrimiento de aluminio-cinc, 2,0 mm -Dorsal: chapa de acero con recubrimiento de aluminio-cinc, 1,5 mm -Placa de montaje: chapa de acero con recubrimiento cinc, 3,0 mm Superficie: -Armazón, puerta, dorsal y chapa de techo: exterior pintado e interior sin pintar Color: RAL 7035 Grado de protección: -IP 55 según EN 60 529 -La ejecución EMC («alta atenuación AF») ha sido certificada por el VDE Unidad de envase: -Armazón de armario con puerta -Dorsal y techo desatornillables -Bisagras a la derecha, intercambiables a izquierda -4 cáncamos de transporte, montados -Placa de montaje -Chapas de entrada de cables, tres piezas Adicionalmente se precisa: Junta EMC TS 8800.690 en armarios ensamblados Código EAN: 4028177475755 Código eCl@ss 4.1: 27180101 Código eCl@ss 5.1: 27180102 Código eCl@ss 6.0: 27180102 Código eCl@ss 7.0: 27189214 Código eCl@ss 8.0: 27189264 Código ETIM 3.0: EC000746 Código ETIM 4.0: EC002524 Código ETIM 5.0: EC002524 Código ETIM 6.0: EC002623
