# Armarios Ex, tapa atornillada 400x200x120 - de Rittal

- Propiedad del archivo: CONSTRUNARIO
- Formato: FIEBDC-3/2012
- Programa: Construnario Versión 3.51
- Fecha de los precios: 05/03/2019
- Divisa: EUR

**KE9305000** u Armarios Ex, tapa atornillada 400x200x120 - de Rittal
RITTAL Armarios Ex, tapa atornillada 400x200x120 Campo de aplicación: -Zona 1 y 2 o bien 21 y 22 según 94/9/EG -Campo de temperatura ambiental: 30°C hasta +80°C -Grado de explosión según EN 60 079: Protección del aparellaje a partir de una elevada seguridad y de la caja Material: -Caja: acero inoxidable 1.4301 (AISI 304) -Cubierta o puerta: acero inox. 1.4301 (AISI 304), junta continua de silicona inyectada -Placa de montaje: chapa de acero Superficie: -Caja: Pulimentada, grano 240 -Placa de montaje: galvanizada Grado de protección: IP 66 según EN 60 529 Unidad de envase: -Caja -Cubierta o puerta -Placa de montaje (sólo en caja con puerta) Certificados: Caja con cubierta: -PTB 03 ATEX 1013U -IEC Ex PTB 09.0033U Caja con puerta: -PTB 02 ATEX 1082U -IEC Ex PTB 09.0033U Aprobaciones: -ATEX -IEC Código EAN: 4028177138629 Código eCl@ss 4.1: 27180101 Código eCl@ss 5.1: 27180502 Código eCl@ss 6.0: 27180502 Código eCl@ss 7.0: 27180502 Código eCl@ss 8.0: 27180502 Código ETIM 3.0: EC000214 Código ETIM 4.0: EC002503 Código ETIM 5.0: EC002503 Código ETIM 6.0: EC002503
