# Sistemas de armarios individuales SE8 800x2000x600 - de Rittal

- Propiedad del archivo: CONSTRUNARIO
- Formato: FIEBDC-3/2012
- Programa: Construnario Versión 3.51
- Fecha de los precios: 05/03/2019
- Divisa: EUR

**ESE5853500** u Sistemas de armarios individuales SE8 800x2000x600 - de Rittal
RITTAL Sistemas de armarios individuales SE8 800x2000x600 Material: -Caja: acero inoxidable 1.4301 (AISI 304), 1,5 mm -Puerta(s): acero inoxidable 1.4301 (AISI 304), 2,0 mm -Dorsal: acero inoxidable 1.4301 (AISI 304), 1,5 mm -Placa de montaje: chapa de acero, 3,0 mm Superficie: -Caja, dorsal, chapas de suelo y puerta(s): pulimentado de 1,5 mm, grano 240 -Placa de montaje: galvanizada Unidad de envase: -Caja cerrada por la parte superior y lateral -Puerta(s) -Dorsal, desatornillable -Bisagras de 130º -Placa de montaje -Chapas de suelo, partidas -Cierre de barras con bombín de doble paletón Atención: -A causa de la dureza del material recomendamos utilizar para el equipamiento interior el tornillo de chapa cilíndrico con hexágono interior SZ 2486.300 -Los accesorios correspondientes a este sistema de armarios los encontrará en las páginas de pedido en el apartado de los accesorios -Los accesorios clasificados en «ES» únicamente pueden utilizarse en armarios individuales de la serie ES 5000 Código EAN: 4028177666689 Código eCl@ss 4.1: 27180101 Código eCl@ss 5.1: 27180101 Código eCl@ss 6.0: 27180101 Código eCl@ss 7.0: 27180101 Código eCl@ss 8.0: 27180101 Código ETIM 3.0: EC000261 Código ETIM 4.0: EC000261 Código ETIM 5.0: EC000261 Código ETIM 6.0: EC000261
