# Sistemas de ensamblaje TS8 1200x2000x600 - de Rittal

- Propiedad del archivo: CONSTRUNARIO
- Formato: FIEBDC-3/2012
- Programa: Construnario Versión 3.51
- Fecha de los precios: 05/03/2019
- Divisa: EUR

**TSE8451600** u Sistemas de ensamblaje TS8 1200x2000x600 - de Rittal
RITTAL Sistemas de ensamblaje TS8 1200x2000x600 Material: -Armazón de armario, techo, dorsal y entradas de cables: acero inox. 1.4301 (AISI 304), 1,5 mm -Puerta(s): acero inoxidable 1.4301 (AISI 304), 2,0 mm -Placa de montaje: chapa de acero, 3,0 mm Superficie: -Armazón del armario y entradas de cables: desnuda -Puerta(s), techo y dorsal: exterior pulimentada, grano 400 -Placa de montaje: galvanizada Grado de protección: IP 55 según EN 60 529, cumple NEMA 12. Unidad de envase: -Armazón de armario con puerta(s) -Placa de montaje -Entradas de cables -Dorsal -Techo -Cierre de barras con bombín de doble paletón Atención: A causa de la dureza del material recomendamos utilizar para el equipamiento interior el tornillo de chapa cilíndrico con hexágono interior SZ 2486.300 Aprobaciones: -UL -CSA -TÜV -Russian Maritime Register of Shipping -TÜV Mark -Lloyds Register of Shipping -Bureau Veritas -VDE -Germanischer Lloyd Código EAN: 4028177300781 Código eCl@ss 4.1: 27180101 Código eCl@ss 5.1: 27180101 Código eCl@ss 6.0: 27180101 Código eCl@ss 7.0: 27180101 Código eCl@ss 8.0: 27180101 Código ETIM 3.0: EC000261 Código ETIM 4.0: EC000261 Código ETIM 5.0: EC000261 Código ETIM 6.0: EC000261
