# Pupitres compactos AP 600x960x400 - de Rittal

- Propiedad del archivo: CONSTRUNARIO
- Formato: FIEBDC-3/2012
- Programa: Construnario Versión 3.51
- Fecha de los precios: 05/03/2019
- Divisa: EUR

**APE2683600** u Pupitres compactos AP 600x960x400 - de Rittal
RITTAL Pupitres compactos AP 600x960x400 Material: -Caja: acero inoxidable 1.4301 (AISI 304), 1,5 mm -Puerta o doble puerta y cubierta: acero inoxidable 1.4301 (AISI 304), 2,0 mm -Placa de montaje: chapa de acero, 3,0 mm Superficie: -Caja, puerta, cubierta y chapas de suelo: pulimentada, grano 120 -Placa de montaje: galvanizada Grado de protección: IP 55 según EN 60 529, cumple NEMA 12. Unidad de envase: -Caja cerrada por la parte posterior y lateral -Puerta o doble puerta delante con cierre de barras -Cubierta con soporte y aldabilla bloqueada en la caja -Cierres con bombín de doble paletón -Chapas de suelo, partidas -Placa de montaje Aprobaciones: -UL -CSA -TÜV -Germanischer Lloyd -Russian Maritime Register of Shipping -Lloyds Register of Shipping -VDE Código EAN: 4028177031319 Código eCl@ss 4.1: 27180402 Código eCl@ss 5.1: 27180503 Código eCl@ss 6.0: 27180503 Código eCl@ss 7.0: 27180504 Código eCl@ss 8.0: 27180504 Código ETIM 3.0: EC000784 Código ETIM 4.0: EC000784 Código ETIM 5.0: EC000784 Código ETIM 6.0: EC000784
