# Caja policarbonato reforzada con fibra de vidrio PK 180x110x90mm - de Rittal

- Propiedad del archivo: CONSTRUNARIO
- Formato: FIEBDC-3/2012
- Programa: Construnario Versión 3.51
- Fecha de los precios: 05/03/2019
- Divisa: EUR

**PK9514050** u Caja policarbonato reforzada con fibra de vidrio PK 180x110x90mm - de Rittal
RITTAL Caja policarbonato reforzada con fibra de vidrio PK 180x110x90mm Material: -Caja y tapa de policarbonato reforzado con fibra de vidrio. -Tornillos de la tapa de poliamida. -Tapones de aislamiento de polietileno. -Junta continua de poliuretano inyectado. Color: RAL 7035. Grado de protección: IP 66 según EN 60 529. Unidad de envase: -Caja con tapa. -Tornillos de tapa. -Tapones ciegos para los tornillos de fijación mural (no en PK 953.000 y PK 9531.000). Aprobaciones: Bureau Veritas. Código EAN: 4028177490208 Código eCl@ss 4.1: 27180101 Código eCl@ss 5.1: 27180102 Código eCl@ss 6.0: 27180102 Código eCl@ss 7.0: 27180101 Código eCl@ss 8.0: 27180101 Código ETIM 3.0: EC000214 Código ETIM 4.0: EC000261 Código ETIM 5.0: EC000712 Código ETIM 6.0: EC000261
