# Soporte de fijación mural - de Rittal

- Propiedad del archivo: CONSTRUNARIO
- Formato: FIEBDC-3/2012
- Programa: Construnario Versión 3.51
- Fecha de los precios: 05/03/2019
- Divisa: EUR

**PK9583000** u Soporte de fijación mural - de Rittal
RITTAL Soporte de fijación mural Mediante cuatro soportes de fijación mural, puede fijarse la caja a la pared. Una sencilla fijaicón con pasador une la caja con el soporte. Para todas las cajas. Material: Poliamida, gris. Color: Semejante a RAL 7035. Unidad de envase: 1 juego=40 piezas. Código EAN: 4028177140394 Código eCl@ss 4.1: 27180101 Código eCl@ss 5.1: 27189234 Código eCl@ss 6.0: 27189234 Código eCl@ss 7.0: 27189234 Código eCl@ss 8.0: 27189234 Código ETIM 3.0: EC000318 Código ETIM 4.0: EC002625 Código ETIM 5.0: EC002625 Código ETIM 6.0: EC002625
