# Caja aluminio fundido GA 58x64x34 - de Rittal

- Propiedad del archivo: CONSTRUNARIO
- Formato: FIEBDC-3/2012
- Programa: Construnario Versión 3.51
- Fecha de los precios: 05/03/2019
- Divisa: EUR

**GA9101210** u Caja aluminio fundido GA 58x64x34 - de Rittal
RITTAL Caja aluminio fundido GA 58x64x34 Material: -Armario: aluminio fundido. -Tapa: aluminio fundido, junta continua de polieretano inyectado. Superficie: Pintura estructurada Color: RAL 7001. Grado de protección: IP 66 según EN 60 529, Cumple NEMA 4. Unidad de envase: -Caja con tapa. -Tornillos de la tapa, montados fijos. -Tornillos para la fijación de carriles soporte. -Tornillo para la conexión de puesta a tierra. Código EAN: 4028177145337 Código eCl@ss 4.1: 27180101 Código eCl@ss 5.1: 27180102 Código eCl@ss 6.0: 27180102 Código eCl@ss 7.0: 27180101 Código eCl@ss 8.0: 27180101 Código ETIM 3.0: EC000214 Código ETIM 4.0: EC000261 Código ETIM 5.0: EC000058 Código ETIM 6.0: EC000261
