# Placa de montaje para equipamiento interior individual 346x142mm - de Rittal

- Propiedad del archivo: CONSTRUNARIO
- Formato: FIEBDC-3/2012
- Programa: Construnario Versión 3.51
- Fecha de los precios: 05/03/2019
- Divisa: EUR

**GA9114700** u Placa de montaje para equipamiento interior individual 346x142mm - de Rittal
RITTAL Placa de montaje para equipamiento interior individual 346x142mm Para un equipamiento interior individual, con taladros de fijación. Para cajas GA 9114.210. Material: Chapa de acero, galvanizada. Código EAN: 4028177154353 Código eCl@ss 4.1: 27180101 Código eCl@ss 5.1: 27189234 Código eCl@ss 6.0: 27189234 Código eCl@ss 7.0: 27189234 Código eCl@ss 8.0: 27409216 Código ETIM 3.0: EC000213 Código ETIM 4.0: EC000213 Código ETIM 5.0: EC000213 Código ETIM 6.0: EC000213
