# Soporte para fijación mural exterior en superficies - de Rittal

- Propiedad del archivo: CONSTRUNARIO
- Formato: FIEBDC-3/2012
- Programa: Construnario Versión 3.51
- Fecha de los precios: 05/03/2019
- Divisa: EUR

**GA9121160** u Soporte para fijación mural exterior en superficies - de Rittal
RITTAL Soporte para fijación mural exterior en superficies -en caso de premontaje - sin desmontaje de la tapa. Para cajas GA 9112.210/9113.210/9114.210. Material: Chapa de acero, galvanizada. Código EAN: 4028177154513 Código eCl@ss 4.1: 27180101 Código eCl@ss 5.1: 27189234 Código eCl@ss 6.0: 27189234 Código eCl@ss 7.0: 27189234 Código eCl@ss 8.0: 27189234 Código ETIM 3.0: EC000318 Código ETIM 4.0: EC002625 Código ETIM 5.0: EC002625 Código ETIM 6.0: EC002625
