# Bisagra exterior - de Rittal

- Propiedad del archivo: CONSTRUNARIO
- Formato: FIEBDC-3/2012
- Programa: Construnario Versión 3.51
- Fecha de los precios: 05/03/2019
- Divisa: EUR

**GA9123000** u Bisagra exterior - de Rittal
RITTAL Bisagra exterior para la sujeción de la tapa a la parte inferior de la caja. Para cajas GA 9108.210 / 9110.210 / 9111.210 / 9112.210 / 9113.210 / 9114.210 / 9116.210 / 9117.210 / 9118.210 / 9119.210 Material: Aluminio fundido a presión. Color: RAL 7001. Código EAN: 4028177154537 Código eCl@ss 4.1: 27180101 Código eCl@ss 5.1: 27189234 Código eCl@ss 6.0: 27189234 Código eCl@ss 7.0: 27189234 Código eCl@ss 8.0: 27409219 Código ETIM 3.0: EC001167 Código ETIM 4.0: EC001167 Código ETIM 5.0: EC001167 Código ETIM 6.0: EC001167
