# Caja de bornes KL sin placa entrada de cables 150x150x120 - de Rittal

- Propiedad del archivo: CONSTRUNARIO
- Formato: FIEBDC-3/2012
- Programa: Construnario Versión 3.51
- Fecha de los precios: 20/03/2019
- Divisa: EUR

**KL1500510** u Caja de bornes KL sin placa entrada de cables 150x150x120 - de Rittal
RITTAL Caja de bornes KL sin placa entrada de cables 150x150x120 Material: -Armario: chapa de acero. -Tapa: chapa de acero, junta contínua de poliuretano inyectado. Superficie: Caja y tapa: imprimación por inmersión, exterior texturizado, pintura estructurada. Color: RAL 7035. Grado de protección: -Sin placa de entrada de cables: IP66 según EN 60 529, Cumple NEMA 4X. -Con placa de entrada de cables: IP55 según EN 60 529, Cumple NEMA 12. Unidad de envase: -Caja con tapa. -Tornillos rápidos incl. casquillos de plástico. -Las cajas con entrada de cables incluyen además placas de entrada de cables de chapa de acero con juntas y material de fijación. Aprobaciones: -UL. -CSA. -TÜV. -Germanischer Lloyg. -Russian Maritime Register of Shipping. -Lloyds Register of Shipping. -Bureau Veritas. -VDE. Código EAN: 4028177251120 Código eCl@ss 4.1: 27180101 Código eCl@ss 5.1: 27180102 Código eCl@ss 6.0: 27180102 Código eCl@ss 7.0: 27180101 Código eCl@ss 8.0: 27180101 Código ETIM 3.0: EC000214 Código ETIM 4.0: EC002713 Código ETIM 5.0: EC002713 Código ETIM 6.0: EC002713
