# Caja E-Box EB 200x400x120 - de Rittal

- Propiedad del archivo: CONSTRUNARIO
- Formato: FIEBDC-3/2012
- Programa: Construnario Versión 3.51
- Fecha de los precios: 05/03/2019
- Divisa: EUR

**EB1555500** u Caja E-Box EB 200x400x120 - de Rittal
RITTAL Caja E-Box EB 200x400x120 Material: -Armario: chapa de acero. -Puerta: chapa de acero, junta contínua de poliuretano inyectado. Superficie: -Armario y puerta: imprimación por inmersión, exterior texturizado, pintura estructurada. -Placa de montaje: galvanizada. Color: RAL 7035. Grado de protección: IP 66 según EN 60 529, Cumple NEMA 4. Unidad de envase: -Caja con puerta abisagrada. -Bisagra de 180º. -Cierre de aldabilla con bombín de doble paletón. -Placa de montaje. Aprobaciones: -UL. -CSA. -TÜV. -Germanischer Lloyd. -Russian Maritime Register of Shipping. -Lloyds Register of Shipping. -Bureau Veritas. -VDE. Código EAN: 4028177251779 Código eCl@ss 4.1: 27180101 Código eCl@ss 5.1: 27180102 Código eCl@ss 6.0: 27180102 Código eCl@ss 7.0: 27180101 Código eCl@ss 8.0: 27180101 Código ETIM 3.0: EC000214 Código ETIM 4.0: EC002713 Código ETIM 5.0: EC000261 Código ETIM 6.0: EC002713
