# Caja Bus BG Bisagras izquierda 400x300x80 - de Rittal

- Propiedad del archivo: CONSTRUNARIO
- Formato: FIEBDC-3/2012
- Programa: Construnario Versión 3.51
- Fecha de los precios: 05/03/2019
- Divisa: EUR

**BG1585520** u Caja Bus BG Bisagras izquierda 400x300x80 - de Rittal
RITTAL Caja Bus BG Bisagra izquierda 400x300x80 Material: -Armario: chapa de acero. -Puerta: chapa de acro con cristal de policarbonato, 4mm. Superficie: Armario y puerta: imprimación por inmersión, texturizado, pintura estructurada. Color: RAL 7035 Grado de protección: IP 65 según EN 60 529, Cumple NEMA 12. Unidad de envase: -Caja con puerta. -Ventana en la puerta. -Unidad de envase específica para cada producto. Aprobación: -TÜV -Lloyds Register of Shipping -VDE -UL -CUL Código EAN: 4028177266780 Código eCl@ss 4.1: 27180101 Código eCl@ss 5.1: 27180103 Código eCl@ss 6.0: 27180103 Código eCl@ss 7.0: 27180101 Código eCl@ss 8.0: 27180101 Código ETIM 3.0: EC000214 Código ETIM 4.0: EC002713 Código ETIM 5.0: EC000261 Código ETIM 6.0: EC002713
