# Armario compacto AE 1 puerta 380x300x210 - de Rittal

- Propiedad del archivo: CONSTRUNARIO
- Formato: FIEBDC-3/2012
- Programa: Construnario Versión 3.51
- Fecha de los precios: 05/03/2019
- Divisa: EUR

**AE1031500** u Armario compacto AE 1 puerta 380x300x210 - de Rittal
RITTAL Armario compacto AE 1 puerta 380x300x210 Material: -Armario: chapa de acero. -Puerta: chapa de acero, junta continua de poliuretano inyectado. Superficie: -Armario y puerta: Imprimación por inmersión, exterior texturizado, pintura estructurada. -Placa de montaje: galvanizada. Color: RAL 7035 Unidad de envase: -Caja con puerta con bisagras, cerrada con todo el contorno. -Placa(s) entrada de cables en el suelo de la caja. -Bisagra a la derecha, intercambiables a izquierda. -Con cierre de albadilla o sistema de cierre de 3 puntos. -Placa de montaje. Aprobaciones: -UL. -CSA. -TÜV. -Germanischer Lloyd. -Russian Maritime Register of Shipping. -Lloyds Register of Shipping. -Bureau Veritas. -VDE. Código EAN: 4028177251984 Código eCl@ss 4.1: 27180101 Código eCl@ss 5.1: 27180102 Código eCl@ss 6.0: 27180102 Código eCl@ss 7.0: 27180101 Código eCl@ss 8.0: 27180101 Código ETIM 3.0: EC000261 Código ETIM 4.0: EC000261 Código ETIM 5.0: EC000261 Código ETIM 6.0: EC000261
