# Adaptador red RM M 20 RH Pg 13,5 latón niq - de Rittal

- Propiedad del archivo: CONSTRUNARIO
- Formato: FIEBDC-3/2012
- Programa: Construnario Versión 3.51
- Fecha de los precios: 25/03/2019
- Divisa: EUR

**1039201301** u Adaptador red RM M 20 RH Pg 13,5 latón niq - de Rittal
Adaptadores de latón niquelado Código EAN: 4033878400432
