# Tapón Pg 21 latón niquelado - de Rittal

- Propiedad del archivo: CONSTRUNARIO
- Formato: FIEBDC-3/2012
- Programa: Construnario Versión 3.51
- Fecha de los precios: 25/03/2019
- Divisa: EUR

**1052210001** u Tapón Pg 21 latón niquelado - de Rittal
Tapones de latón niquelado Código EAN: 4033878400647
