# Prensaestopas Pg 13,5 - 6x13 mm - de Rittal

- Propiedad del archivo: CONSTRUNARIO
- Formato: FIEBDC-3/2012
- Programa: Construnario Versión 3.51
- Fecha de los precios: 25/03/2019
- Divisa: EUR

**1101130001** u Prensaestopas Pg 13,5 - 6x13 mm - de Rittal
Accesorios de alivio de tensión de latón niquelado
