# METRICA-P negro M12 largo 4-7 mm - de Rittal

- Propiedad del archivo: CONSTRUNARIO
- Formato: FIEBDC-3/2012
- Programa: Construnario Versión 3.51
- Fecha de los precios: 26/03/2019
- Divisa: EUR

**1218120130** u METRICA-P negro M12 largo 4-7 mm - de Rittal
METRICA-P negro M12 largo 4-7 mm Código EAN: 4033878412152
