# Junta tórica 12x1,5 mm para rosca PG 9 - de Rittal

- Propiedad del archivo: CONSTRUNARIO
- Formato: FIEBDC-3/2012
- Programa: Construnario Versión 3.51
- Fecha de los precios: 28/03/2019
- Divisa: EUR

**1321100077** u Junta tórica 12x1,5 mm para rosca PG 9 - de Rittal
Junta tórica 12x1,5 mm para rosca PG 9 Código EAN: 4033878421161
