# Rosca NPT 1 de GFK Farbe rot - de Rittal

- Propiedad del archivo: CONSTRUNARIO
- Formato: FIEBDC-3/2012
- Programa: Construnario Versión 3.51
- Fecha de los precios: 11/04/2019
- Divisa: EUR

**1326100070** u Rosca NPT 1 de GFK Farbe rot - de Rittal
Junta M 63 de plástico Código EAN: 4033878422199
