# Llave de tubo ST SW 55 mm - de Rittal

- Propiedad del archivo: CONSTRUNARIO
- Formato: FIEBDC-3/2012
- Programa: Construnario VersiĆ³n 3.51
- Fecha de los precios: 28/03/2019
- Divisa: EUR

**1500550004** u Llave de tubo ST SW 55 mm - de Rittal
Llave de tubo ST SW 55 mm
