# DUO-PA NPT 1/2 07-12mm Poleon DN14 - de Rittal

- Propiedad del archivo: CONSTRUNARIO
- Formato: FIEBDC-3/2012
- Programa: Construnario VersiĆ³n 3.51
- Fecha de los precios: 28/03/2019
- Divisa: EUR

**1542121471** u DUO-PA NPT 1/2 07-12mm Poleon DN14 - de Rittal
DUO-PA NPT 1/2 07-12mm Poleon DN14
