# DUO-PA M32 18-24mm de PA/negro - de Rittal

- Propiedad del archivo: CONSTRUNARIO
- Formato: FIEBDC-3/2012
- Programa: Construnario Versión 3.51
- Fecha de los precios: 28/03/2019
- Divisa: EUR

**1542320150** u DUO-PA M32 18-24mm de PA/negro - de Rittal
DUO-PA M32 18-24mm de PA/negro Código EAN: 4033878424889
