# Snapform para Snapflex 50 INOX - de Rittal

- Propiedad del archivo: CONSTRUNARIO
- Formato: FIEBDC-3/2012
- Programa: Construnario Versión 3.51
- Fecha de los precios: 28/03/2019
- Divisa: EUR

**1318500004** u Snapform para Snapflex 50 INOX - de Rittal
Snapform para Snapflex 50 INOX Código EAN: 4033878421093
