# Rosca M 75 de GFK Farbe rot - de Rittal

- Propiedad del archivo: CONSTRUNARIO
- Formato: FIEBDC-3/2012
- Programa: Construnario Versión 3.51
- Fecha de los precios: 28/03/2019
- Divisa: EUR

**1326750050** u Rosca M 75 de GFK Farbe rot - de Rittal
Rosca M 75 de GFK Farbe rot Código EAN: 4033878422359
