# SM-mangera ondul Pg 13,5 14x18,5 mm gris - de Rittal

- Propiedad del archivo: CONSTRUNARIO
- Formato: FIEBDC-3/2012
- Programa: Construnario Versión 3.51
- Fecha de los precios: 28/03/2019
- Divisa: EUR

**1510130014** u SM-mangera ondul Pg 13,5 14x18,5 mm gris - de Rittal
SM-mangera ondul Pg 13,5 14x18,5 mm gris Código EAN: 4033878422571
