# Snapflex 20 14,1x20,0 mm gris - de Rittal

- Propiedad del archivo: CONSTRUNARIO
- Formato: FIEBDC-3/2012
- Programa: Construnario Versión 3.51
- Fecha de los precios: 28/03/2019
- Divisa: EUR

**1510200050** u Snapflex 20 14,1x20,0 mm gris - de Rittal
Snapflex 20 14,1x20,0 mm gris Código EAN: 4033878422632
