# Snapflex 20 14,1x20,0 mm negro - de Rittal

- Propiedad del archivo: CONSTRUNARIO
- Formato: FIEBDC-3/2012
- Programa: Construnario Versión 3.51
- Fecha de los precios: 28/03/2019
- Divisa: EUR

**1510200150** u Snapflex 20 14,1x20,0 mm negro - de Rittal
Snapflex 20 14,1x20,0 mm negro Código EAN: 4033878422649
