# Snapflex 25 18,3x25,0 mm negro - de Rittal

- Propiedad del archivo: CONSTRUNARIO
- Formato: FIEBDC-3/2012
- Programa: Construnario Versión 3.51
- Fecha de los precios: 28/03/2019
- Divisa: EUR

**1510250150** u Snapflex 25 18,3x25,0 mm negro - de Rittal
Snapflex 25 18,3x25,0 mm negro Código EAN: 4033878422687
