# SM-mangera ondul-PA Pg 29 29x34,5 mm gri - de Rittal

- Propiedad del archivo: CONSTRUNARIO
- Formato: FIEBDC-3/2012
- Programa: Construnario Versión 3.51
- Fecha de los precios: 28/03/2019
- Divisa: EUR

**1510290014** u SM-mangera ondul-PA Pg 29 29x34,5 mm gri - de Rittal
SM-mangera ondul-PA Pg 29 29x34,5 mm gri Código EAN: 4033878422694
