# Aislante Triso-Super 10+ en cubierta inclinada por el exterior sobre rastreles - de Actis

- Propiedad del archivo: CONSTRUNARIO
- Formato: FIEBDC-3/2012
- Programa: Construnario Versión 3.51
- Fecha de los precios: 08/04/2022
- Divisa: EUR
- Código: actis-en-esp

**P80331** m2 Aislante Triso-Super 10+ en cubierta inclinada por el exterior sobre rastreles - de Actis
Aislamiento térmico de cubierta por el exterior, mediante aislante ultra fino multireflector Triso-Super 10 + de ACTIS, de 19 capas, 35mm de espesor y resistencia térmica R de 5,25 m².K/W certificada por documento de idoneidad técnica emitido por BM TRADA BIPS 0104, fijado grapado sobre rastreles de 40x30mm y p.p. de corte y colocación.

| Código | Ud | Descripción | Rendimiento |
|---|---|---|---|
| 80331 | m2 | Aislante Triso-Super 10 + (material) | 1.100 |
| PPNN007 | m | P.P. Cinta Isodhesif (material) | 2.000 |
| %PP010 | m | P.P. Rastreles 40 x 30 mm (29/04/2019) | 1.000 |
| PP008 | u | P.P. Tornillería (material; 11/06/2019) | 0.900 |
| MOC030 | h | Oficial 1ª construcción (mano de obra; 12/05/2020) | 0.150 |
| MOC070 | h | Peón ordinario (mano de obra; 12/05/2020) | 0.075 |

## Recursos

**80331** m2 Aislante Triso-Super 10 +
El TRISO-SUPER 10+ aúna dos funciones en un sólo producto: aislamiento térmico y barrera de vapor. Se reduce el coste de la mano de obra y el espesor del aislamiento manteniendo el coeficiente de transmisión U exigido. Resistencia al vapor de agua Z > 500 MNs/g y Sd > 100 mm, el TRISO-SUPER 10+ impide la difusión del vapor de agua a través de la estructura del edificio, evitando así todo riesgo de condensación intersticial. El documento de idoneidad técnica de BM TRADA certifica que la eficacia del TRISO-SUPER 10+ es equivalente a una lana mineral de 210 mm de conductividad ?D= 0,04 W/m.K con una Resistencia Térmica de 5,25 m2.K/W (Certificado Q-Marks BIPS 0104). Esta certificación de BM TRADA según este referencial está reconocida por los organismos de acreditación de 34 paises entre ellos ENAC (Entidad Nacional de Acreditación) en España debido a los Acuerdos de Reconocimiento Mutuo. Ventajas específicas: - Específico para la rehabilitación de tejados. - 100 % estanco al aire y al agua. No exige la colocación de ninguna lámina impermeable. - Excelente eficacia térmica: certificado en condiciones reales con documento de idoneidad técnica emitido por BM TRADA

**PPNN007** m P.P. Cinta Isodhesif
Cinta Isodhesif.

**%PP010** m P.P. Rastreles 40 x 30 mm
Rastreles.

**PP008** u P.P. Tornillería
Tornillería.

**MOC030** h Oficial 1ª construcción
Mano de obra oficial 1ª

**MOC070** h Peón ordinario
Mano de obra Peón
