# Cinta adhesiva Isodhesif - de Actis

- Propiedad del archivo: CONSTRUNARIO
- Formato: FIEBDC-3/2012
- Programa: Construnario VersiĆ³n 3.51
- Fecha de los precios: 08/04/2022
- Divisa: EUR

**NN008** u Cinta adhesiva Isodhesif - de Actis
Cinta ISODHESIF (Rollo de 100 mm x 25 ml) para sellar los solapes entre tramos de aislante, garantizando la estanqueidad. NO APTO PARA EL BOOST'R HYBRID Y BOOST'R HYBRID'S
