# Cinta adhesiva Multidhesif - de Actis

- Propiedad del archivo: CONSTRUNARIO
- Formato: FIEBDC-3/2012
- Programa: Construnario VersiĆ³n 3.51
- Fecha de los precios: 08/04/2022
- Divisa: EUR

**NN009** u Cinta adhesiva Multidhesif - de Actis
Cinta MULTIDHESIF (Rollo de 100 mm x 20 ml) para sellar los solapes entre tramos de aislante, garantizando la estanqueidad. ESPECIFICO PARA BOOST'R HYBRID Y BOOST'R HYBRID'S
