# Cinta HYBRIS-TAPE-P - de Actis

- Propiedad del archivo: CONSTRUNARIO
- Formato: FIEBDC-3/2012
- Programa: Construnario Versión 3.51
- Fecha de los precios: 08/04/2022
- Divisa: EUR

**NN034** u Cinta HYBRIS-TAPE-P - de Actis
La cinta HYBRIS-TAPE-P (Rollo de 200 mm x 10 ml) de ACTIS es una cinta adhesiva de estanqueidad pre-doblada a lo ancho que permite asegurar la estanqueidad al aire y vapor de agua en los encuentros perimetrales de los paneles: paredes, forjados y cualquier otro punto singular. Se garantiza la estanqueidad entre la cinta y el soporte mediante la aplicación de una masilla base poliuretano. Especial Edificios de Consumo de Energía casi Nulo. PARA LOS PANELES HYBRIS, HCONTROL HYBRID Y TRISO HYBRID'S
