# Cinta HYBRIS-TAPE-J - de Actis

- Propiedad del archivo: CONSTRUNARIO
- Formato: FIEBDC-3/2012
- Programa: Construnario Versión 3.51
- Fecha de los precios: 08/04/2022
- Divisa: EUR

**NN030** u Cinta HYBRIS-TAPE-J - de Actis
La cinta HYBRIS-TAPE-J (rollo de 100 mm x 20 ml) de ACTIS es una banda adhesiva de estanqueidad total que permite asegurar la estanqueidad de las uniones entre paneles y la continuidad de la barrera de vapor. Se utiliza también para el sellado del paso de elementos que atraviesen el aislante o reparaciones de rasgados accidentales de la lámina externa. Especial Edificios de Consumo de Energía casi Nulo. PARA LOS PANELES HYBRIS, HCONTROL HYBRID Y TRISO HYBRID'S
